# Schöneberger 5,6/ Borussia 2
Angebotsaufforderung (GAEB DA XML 3.2, DA83)
Projekt: 188
Währung: EUR
Erstellt mit: GXML Toolbox V3.3 R20230829, iTWO_64 V24.0.454, 15.12.2025

## DECKBLATT
Leistungsverzeichnis über Malerarbeiten im Treppenhaus

Stand Juli  2025

Bauvorhaben:  Schöneberger 5/6 Borussia 2 _  12103 Berlin

Bauherren:  Covivio Berlin Theta GmbH

Planung und Bauleitung:  Covivio Immobilien GmbH,
  Herr Broese
  Cornelius-Fredericks-Straße 19-21, 13351 Berlin

Angebot über:  Treppenhaussanierung 4 Treppenhäuser (3+1)

Ausführungsbeginn:  13 August 2026

Ausführungsende:  12 Oktober 2026

## BAUVORHABEN: TREPPENHAUSSANIERUNG
BAUVORHABEN:  Treppenhaussanierung
=========================================
Treppenhaus
Schöneberger 5/6 Borussia 2 _  12103 Berlin
12103 Berlin

GEWERK:  Treppenhausanstrich und Bodenbelagsarbeiten (weitere Gewerke Elektro/Tischler bauseits)

Ausführungszeitraum:  August  2026 bis September 2026

Soweit nicht anders beschrieben enthalten die nachfolgenden Positionen jeweils die Lieferung der genannten Materialien, sowie aller erforderlichen Klein- und Zubehörmaterialien. Ausgebaute Materialien sind jeweils abzufahren und zu entsorgen.

Die Baustelle ist vor Angebotsabgabe zu Besichtigen. Sollten Unklarheiten zur Ausführung oder zu einzelnen Positionen bestehen, sind diese unbedingt vor Angebotsabgabe durch den Auftragnehmer mit dem Auftraggeber zu klären.

Termine
Ausführung ab (siehe oben)

Ortsbesichtigung

Eine Ortsbesichtigung vor Angebotsabgabe ist zwingend erforderlich

Aufmaß

Maßgebend für die Abrechnung ist das nach Fertigstellung aller Arbeiten
gemeinsam mit Ihnen und unserer Bauleitung zu nehmende Aufmaß.

Leistung
Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und
sofort zu entsorgen.  Zu diesem Zweck hat er die einschlägigen Gesetze, Verordnungen und sonstigen öffentlich-rechtlichen Vorschriften einzuhalten.

Der Leistungserbringer sichert zu und führt auf unser Verlangen den Nachweis, dass er die
behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der Leistungserbringer seinen Pflichten nachgekommen ist. Hierzu können wir zum Beispiel Einsicht nehmen in die vom Leistungserbringer nach öffentlich-rechtlichen Vorschriften zu führenden Nachweisbücher und in den Genehmigungsbescheid der angefahrenen Abfallentsorgungsanlage, dessen Vorlage der Leistungserbringer zu bewirken hat.

Der Leistungserbringer hat zur Abdeckung aller - sowohl seiner als auch unserer - sich aus der Abfallbeseitigung ergebenden Haftungsrisiken unter Einschluß des Gewässerschäden -Haftungsrisikos auf seine Kosten eine Haftpflichtversicherung in ausreichender Höhe für Personen-, Sach- und Vermögensschäden abzuschließen und uns den Abschluß auf Verlangen nachzuweisen.  Diese Regelung läßt die Haftung des Leistungserbringers unberührt.

Die in diesen Bedingungen festgelegten Pflichten hat der Leistungserbringer jedem Dritten aufzuerlegen, dessen er sich zur Erfüllung dieser Pflichten bedient.

## A) ALLGEMEINE VORBEMERKUNGEN FÜR LEISTUNGSVERZEICHNISSE
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

## 2342 Maler Fußboden Treppenhaus
Datum: 15.12.2025

### Bereich 3 Borussiastr. 2 Treppenhaus 1

#### Abschnitt 3.1 Baustelleneinrichtung

**3.1.10 Baustelleneinrichtung**
*** Pauschalposition
Baustelleneinrichtung Liefern und Vorhalten aller zur
Ausführung der Arbeiten benötigten Geräte und
Werkzeuge.
Menge: 1,000 psch

**3.1.20 Baustellen WC**
Lieferung und Vorhalten eines Baustellen WCs über die gesamte Bauzeit (3 Treppenhäuser)
Menge: 1,000 St

#### Abschnitt 3.2 Malerarbeiten

**3.2.10 Abdeckarbeiten**
*** Pauschalposition
Filzpappe oder Abdeckvlies liefern und Bodenflächen
abdecken und vor Verschmutzung schützen. Eventuelle
Abklebearbeiten sind in den Preis einzukalkulieren. Nach Abschluss der Arbeiten das Abdeckmaterial aufnehmen und
entsorgen.
Menge: 1,000 psch

**3.2.20 Musterflächen**
*** Pauschalposition
Anfertigen von 3 Musterflächen in Abstimmung mit der Bauleitung.
Menge: 1,000 psch

**3.2.30 Untergrundvorbereitung Decke u. Wand**
Verunreinigungen, Nikotin-, Ruß-, Fettflecken, abwaschen, Verunreinigungen wie Nikotinvrschmutzungen, Ruß-, Fettflecken vollflächig durch geeignete Maßnahmen, fachgerecht abwaschen, einschl. aller erf. Nebenarbeiten und Schutzmaßnahmen.
Menge: 350,000 m²

**3.2.40 Grundierung der Decke und Wände**
Wand- und Deckenflächen mit einer für den
Untergrund geeigneten und dem weiteren Aufbau
erforderlichen Grundierung nach Herstellervorschrift
grundieren.
Menge: 350,000 m²

**3.2.50 Gerüst Treppenkopf**
*** Pauschalposition
Stck. Gerüst Treppenkopf nach Vorschrift
BBG aufbauen, während der Bauzeit vorhalten und abfahren.
Menge: 1,000 psch

**3.2.60 Treviragewebe an Decken-, und Wandflächen**
Treviragewebe an Decken-, und Wandflächen (Treppenkopf vollflächig)
Treviragewebe in Kleber eingebettet
an Decken-, und Wandflächen kleben.
Menge: 150,000 m2

**3.2.70 Putzschäden ausbessern**
Nicht tragfähigen Putz incl. der Dispersionsplastik abschlagen und entsorgen
Putzgrund säubern, vornässen und soweit
erforderlich mit Sprizbewurf versehen.
Fehlstellen fachgerecht mit einem in der Festigkeit und
und Struktur dem vorhandenen  Putz entsprechenden Putzmörtel beiarbeiten inkl. Panzergewebe (4x4 bzw. 6x6).
Putzdicke im Mittel: ca. 20 mm
Menge: 30,000 m²

**3.2.90 Decken-, und Wandflächen**
*** Bedarfsposition ohne GB
Decken-, und Wandflächen
Alte beschädigte Anstriche durch
abbeizen entfernen.Untergrund nachwaschen
und grundieren.
Menge: 60,000 m2

**3.2.100 Teilspachtelung bis 30% der Gesamtfläche**
Decken- und Wandflächen Unebenheiten
beispachteln. Beispachteln von Unebenheiten,
Ausbruchstellen, Lunkern und Rissen mit
verarbeitungsfertiger, gut füllender Leichtspachtelmasse,
emissions- und lösemittelfrei.
Menge: 150,000 m²

**3.2.110 Wandschlitze bis zu einer Breite von 6 cm**
Wandschlitze bis zu einer Breite von 6  cm
nach Verlegung der E-Leitungen
sauber schließen und an den vorhandenen
Wandputz übergangslos angleichen.
Menge: 10,000 m

**3.2.120 Zulage vollflächige Spachtelung**
*** Bedarfsposition ohne GB
Menge: 1,000 m²

**3.2.130 Acryl ziehen**
Fugen zwischen zwei Bauteilen mit Acryl- Fugenmasse versiegeln.
Menge: 200,000 m

**3.2.140 Anstrich Decke u. Wand**
Decken- und Wandflächen Zwischenbeschichtung
und Schlußbeschichtung,  Zwischenbeschichtung und Schlußbeschichtung mit Dispersionsfarbe bis Preisgruppe 2, wasserverdünnbar, lösemittelfrei, diffusionsfähig, Naßabrieb-Klasse 3,  (waschbeständig nach DIN 53778)
Menge: 350,000 m²

**3.2.150 Zulage Vor. Pos. 1.2.140 Anstrich Paneel**
Wandflächen (Paneel), mit Silikatfarbe bis Preisgruppe 2
Höhe ca. 1,20 m
Menge: 150,000 m²

**3.2.160 Zulage Stuck im EG auswaschen und farblich absetzen**
*** Pauschalposition
Menge: 1,000 psch

**3.2.170 Anstrich Zierleiste**
vorhandene Altanstriche reinigen, lose Anstrichsteile entfernen, gründlich schleifen, rohe Holzteile imrägnieren, kleine Löcher und Fehlstellen mit Lackspachtel ausspachteln und mit Alkydharzlack, Farbtöne nach Vorgaben des AG bis Preisgruppe 2, vorstreichen und deckend lackieren
Menge: 120,000 m

**3.2.180 Anstrich WE Türen**
Leistungsbeschreibung:
Wohneingangstüren, einschließlich Türblatt, Zarge, Kassetten und Leisten, gründlich schleifen, schadhafte Stellen ausbessern, spachteln und schleifen.
Grund-, Zwischen- und Schlussbeschichtung mit deckendem Lackanstrich, Farbton gemäß Vorgaben des Auftraggebers, bis Preisgruppe 2.

Kassettenflächen farblich abgesetzt gemäß Farbvorgabe des AG.

Anstrichsystem nach DIN 18363, geeignet für Holzoberflächen im Innenbereich.
Saubere Abklebung und Schutz angrenzender Flächen.

Abrechnungseinheit: Stück (Stk.) pro Tür
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Menge: 14,000 Stck

**3.2.190 Zulage Anstrich WE Türrahmen**
Türrahmen inkl. Zierhaube: vorhandene Altanstriche reinigen, lose Anstrichsteile entfernen, gründlich schleifen, rohe Holzteile imrägnieren, kleine Löcher und Fehlstellen mit Lackspachtel ausspachteln und mit Alkydharzlack, Farbtöne nach Vorgaben des AG bis Preisgruppe 2, vorstreichen und deckend lackieren
Menge: 14,000 Stck

**3.2.200 Anstrich WE Türschwelle**
vorhandene Altanstriche reinigen, lose Anstrichsteile entfernen, gründlich schleifen, rohe Holzteile imrägnieren, kleine Löcher und Fehlstellen mit Lackspachtel ausspachteln und mit Alkydharzlack, Farbtöne nach Vorgaben des AG bis Preisgruppe 2, vorstreichen und deckend lackieren
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Menge: 17,000 m

**3.2.210 Anstrich Stahltüren**
Stahltüren einschl. Zarge, ca.1,00/2,00 groß,
schleifen,reinigen, Rostschutzanstrich, Zwischen- und
Schlußanstrich mit Alkydharzlackfarbe. bis Preisgruppe 2
Menge: 10,000 m²

**3.2.220 Anstrich Hauseingangstür**
vorhandenen  Altanstrich reinigen, lose Anstrichsteile entfernen, gründlich schleifen, rohe Holzteile imrägnieren, kleine Löcher und Fehlstellen mit Lackspachtel ausspachteln und mit Alkydharzlack, Farbtöne nach Vorgaben des AG bis Preisgruppe 2, vorstreichen und deckend lackieren
Menge: 12,000 m²

**3.2.230 Anstrich Sockelleisten**
vorhandenen  Altanstrich reinigen, lose Anstrichsteile entfernen, gründlich schleifen, rohe Holzteile imrägnieren, kleine Löcher und Fehlstellen mit Lackspachtel ausspachteln und mit Alkydharzlack, Farbtöne nach Vorgaben des AG bis Preisgruppe 2, vorstreichen und deckend lackieren
Menge: 120,000 m

**3.2.240 Anstrich Viertelstäbe**
vorhandenen  Altanstrich reinigen, lose Anstrichsteile entfernen, gründlich schleifen, rohe Holzteile imrägnieren, kleine Löcher und Fehlstellen mit Lackspachtel ausspachteln und mit Alkydharzlack, Farbtöne nach Vorgaben des AG bis Preisgruppe 2, vorstreichen und deckend lackieren
Menge: 145,000 m

**3.2.250 Anstrich Geländer**
Holztreppengeländer, bestehend aus Ober- und Untergrurt sowie gedrechselten Trallien wie folgt bearbeiten: Vorhandene Altanstriche reinigen, lose Anstrichsteile entfernen, gründlich schleifen, rohe Holzteile imrägnieren, kleine Löcher und Fehlstellen mit Lackspachtel ausspachteln und mit Alkydharzlack, Farbtöne nach Vorgaben des AG bis Preisgruppe 2, vorstreichen und deckend lackieren
Menge: 40,000 m

**3.2.260 Anstrich Handlauf**
Holzhandlauf: vorhandene Altanstriche reinigen, lose Anstrichsteile entfernen, gründlich schleifen, rohe Holzteile imrägnieren, kleine Löcher und Fehlstellen mit Lackspachtel ausspachteln und mit Alkydharzlack, Farbtöne nach Vorgaben des AG bis Preisgruppe 2, vorstreichen und deckend lackieren
Menge: 40,000 m

**3.2.270 Anstrich Trittstufen**
Trittstufen: vorhandene Altanstriche reinigen, lose Anstrichsteile entfernen, gründlich schleifen, rohe Holzteile imrägnieren, kleine Löcher und Fehlstellen mit Lackspachtel ausspachteln und mit Alkydharzlack, Farbtöne nach Vorgaben des AG
bis Preisgruppe 2, vorstreichen und deckend lackieren
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Menge: 100,000 Stk

**3.2.280 Anstrich Setzstufen**
Setztstufe: vorhandene Altanstriche reinigen, lose Anstrichsteile entfernen, gründlich schleifen, rohe Holzteile imrägnieren, kleine Löcher und Fehlstellen mit Lackspachtel ausspachteln und mit Alkydharzlack, Farbtöne nach Vorgaben des AG bis Preisgruppe 2, vorstreichen und deckend lackieren
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Menge: 100,000 Stk

**3.2.290 Anstrich Podeste**
Podeste bestehehend aus Haupt- und Zwischenpodest: vorhandene Altanstriche reinigen, lose Anstrichsteile entfernen, gründlich schleifen, rohe Holzteile imrägnieren, kleine Löcher und Fehlstellen mit Lackspachtel ausspachteln und mit Alkydharzlack, Farbtöne nach Vorgaben des AG
bis Preisgruppe 2, vorstreichen und deckend lackieren

Je Stk. Podest ca. 5 m Länge x 0,20 m Breite
Menge: 10,000 Stk

**3.2.300 Abschlußband über Zierleisten**
*** Bedarfsposition ohne GB
Abschlußband über Zierleisten:
Abschlußband über Ziereisten und
Sockelleisten 5 cm breite mit Acryllack erstellen.
Menge: 120,000 m

**3.2.310 Treppenwangen**
Treppenwangen, mit Acryllack streichen.
Menge: 40,000 m

**3.2.320 Stundenlohn Maler**
*** Grundposition ZZ -1.0
Menge: 10,000 Std

**3.2.330 Reinigung TRH**
*** Pauschalposition
*** Grundposition ZZ -1.0
Reinigung desTreppenhauses wärhend der Bauphase inkl. täglichen Abfegen von Geländer und Boden- Stufenflächen. zum Wochenende je zusätzliches absaugen. Nach Fertigstellung aller Arbeiten im Treppenhaus
erfolgt eine Endreinigung.-
Menge: 1,000 psch

#### Abschnitt 3.3 Tischlerarbeiten

**3.3.10 Aufarbeitung Wohnungstüren, Zarge und Bekleidungen**
Aufarbeitung Wohnungseingangstüren

Wohnungstüren einschließlich Türblatt, Zarge und Bekleidungen aufarbeiten und für nachfolgende Malerarbeiten vorbereiten.
Lose Teile befestigen, beschädigte Bereiche ausbessern oder ergänzen, Oberflächen schleifen und instandsetzen, neues Beschichtungssystem (Lack).
Erneuerung Dichtungen und Drückergarnituren.
Fugen schließen, Beschläge demontieren und nach Abschluss wieder montieren.

Ausführung gemäß DIN 18355 „Tischlerarbeiten“.

Abrechnungseinheit: Stück pro Türanlage
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Menge: 14,000 Stck

**3.3.20 Reparatur Holzgeländer**
Reparatur Holzgeländer /
Reparatur Geländerfüllungen

Austausch schadhafter Holzfüllungen
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Menge: 10,000 lfm

**3.3.21 Aufarbeitung Holzhandläufe**
Aufarbeitung Holzhandläufe

Vorhandene Holzhandläufe und Geländerteile im Treppenhaus aufarbeiten und für nachfolgende Malerarbeiten vorbereiten.
Lose Verbindungen nachleimen oder befestigen, schadhafte Stellen ausbessern, Fehlstellen ergänzen.
Oberflächen schleifen, Kanten glätten und Anschlüsse an Wand oder Pfosten nacharbeiten.
Profilierung und ursprüngliche Form sind beizubehalten.
Ausführung gemäß DIN 18355 „Tischlerarbeiten“.

Abrechnungseinheit: laufender Meter (lfm)
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Menge: 40,000 lfm

**3.3.30 Instandsetzung von Sockel- und Zierleisten**
Instandsetzung von Sockel- und Zierleisten

Vorhandene Sockel- und Zierleisten an Wandflächen aufnehmen, reinigen und auf Beschädigungen prüfen.
Schadhafte Bereiche ausbessern, lose Abschnitte nachleimen oder befestigen. Fehlende oder unbrauchbare Teilstücke durch gleichartiges Profilholz ersetzen, anpassen und passgenau einarbeiten.
Fugen schließen, Oberflächen schleifen und für nachfolgende Beschichtungsarbeiten vorbereiten.

Ausführung gemäß: DIN 18355 „Tischlerarbeiten“

Abrechnungseinheit: laufender Meter (lfm)
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Menge: 120,000 lfm

#### Abschnitt 3.5 Reinigung und Abnahme

**3.5.10 Bauendreinigung Treppenhaus**
Bauendreinigung Treppenhaus

Reinigung aller sanierten Flächen im Treppenhaus. Entfernung von Staub, Farbspritzern, Abdeckmaterialien. Treppenhaus besenrein und bezugsfertig.

Einheit: pauschal
Menge: 1,000 pau

#### Abschnitt 3.6 Bodenarbeiten, Linoleum ?

*Hinweis: Leistungsbeschreibung*
Bodenarbeiten im Altbautreppenhaus (zweiläufig, ca. 18 m Höhe, 100 Stufen, 4 Zwischenpodeste) zur Erneuerung des Linoleumbelags.
Die Arbeiten sind minimaleingreifend, staubarm und unter laufender Nutzungseinschränkung auszuführen.
Alle Leistungen umfassen Schutz, Ausbau, Untergrundvorbereitung, Neuverlegung und Anpassung an angrenzende Bauteile.

Gesamtleistung auszuführen gemäß:
VOB/C DIN 18365 „Bodenbelagsarbeiten“
DIN 18299 „Allgemeine Regelungen für Bauarbeiten jeder Art“
Vorgaben und Farbkonzept des Auftraggebers

Preisgruppe bis 2

**3.6.10 Schutz- und Vorbereitungsabeiten Holzfußboden**
*** Pauschalposition
*** Bedarfsposition ohne GB
Schutz- und Vorbereitungsabeiten Holzfußboden

Abdecken angrenzender Wandflächen, Geländer, Türzargen und Podestbereiche mit geeigneten Folien und Kantenschutz.
Staubschutzmaßnahmen durch Folienabtrennungen an Zugängen.
Einrichtung einer kleinen Baustelle im Eingangsbereich oder Hof inkl. Schutzabdeckung der Verkehrswege.
Demontage und spätere Wiederanbringung von Sockelleisten, falls vorhanden.

Abrechnungseinheit: pauschal
Menge: 1,000 psch

**3.6.20 Ausbau des vorhandenen Bodenbelags**
*** Bedarfsposition ohne GB
Aufnahme des bestehenden Linoleumbelags auf allen Trittstufen und Podesten.

Ablösen von Kleberresten und Belagsanhaftungen, schonender Umgang mit vorhandenen Untergründen.

Sortenreine Entsorgung des Altbelags und der Klebstoffreste nach geltenden Entsorgungsrichtlinien.

Abrechnungseinheit: m²
Menge: 1,000 m²

**3.6.30 Untergrundvorbereitung**
*** Bedarfsposition ohne GB
Untergrundvorbereitung

Reinigung der Untergründe von Staub, Kleberresten und losen Bestandteilen.
Prüfung auf Ebenheit, Haftzugfestigkeit und Feuchtigkeit gemäß DIN 18365.
Lokales Ausbessern und Spachteln von Schadstellen mit Dispersions- oder Zementspachtelmasse.
Schleifen der Podest- und Stufenflächen zur Herstellung einer belegreifen Oberfläche.

Abrechnungseinheit: m²
Menge: 1,000 m²

**3.6.40 Lieferung und Verlegung Linoleumbodenbelag**
*** Bedarfsposition ohne GB
Lieferung und Verlegung Linoleumbodenbelag

Lieferung und fachgerechte Verlegung von Linoleumbodenbelag auf Treppenstufen und Podesten.
Zuschnitt und Anpassung an Stufenränder, Sockelanschlüsse und Geländerfüße.
Vollflächige Verklebung mit emissionsarmem Klebstoff (EC1-zertifiziert).
Ausführung von Treppenstufen mit vorkonfektionierten Linoleum-Stufenprofilen oder passgenauer Handverlegung.
Stoßstellen passgenau anarbeiten, dicht schließen, Belag blasenfrei verlegen.
Farbe, Qualität und Struktur gemäß Vorgaben des Auftraggebers, Preisgruppe bis 2.

Abrechnungseinheit: m²
Menge: 1,000 m²

**3.6.50 Reinigung und Fertigstellung**
*** Pauschalposition
*** Bedarfsposition ohne GB
Reinigung und Fertigstellung

Entfernen sämtlicher Schutz- und Abdeckmaterialien.
Grobreinigung der Arbeitsbereiche, staubfreier Zustand.
Abnahmefähige Übergabe der Bodenflächen.

Abrechnungseinheit: pauschal
Menge: 1,000 psch

### Bereich 4 Schönebergerstr. 5 Treppenhaus 2

#### Abschnitt 4.1 Baustelleneinrichtung

**4.1.10 Baustelleneinrichtung**
*** Pauschalposition
Baustelleneinrichtung Liefern und Vorhalten aller zur
Ausführung der Arbeiten benötigten Geräte und
Werkzeuge.
Menge: 1,000 psch

**4.1.20 Baustellen WC**
Lieferung und Vorhalten eines Baustellen WCs über die gesamte Bauzeit (3 Treppenhäuser)
Menge: 1,000 St

#### Abschnitt 4.2 Malerarbeiten

**4.2.10 Abdeckarbeiten**
*** Pauschalposition
Filzpappe oder Abdeckvlies liefern und Bodenflächen
abdecken und vor Verschmutzung schützen. Eventuelle
Abklebearbeiten sind in den Preis einzukalkulieren. Nach Abschluss der Arbeiten das Abdeckmaterial aufnehmen und
entsorgen.
Menge: 1,000 psch

**4.2.20 Musterflächen**
*** Pauschalposition
Anfertigen von 3 Musterflächen in Abstimmung mit der Bauleitung.
Menge: 1,000 psch

**4.2.30 Untergrundvorbereitung Decke u. Wand**
Verunreinigungen, Nikotin-, Ruß-, Fettflecken, abwaschen, Verunreinigungen wie Nikotinvrschmutzungen, Ruß-, Fettflecken vollflächig durch geeignete Maßnahmen, fachgerecht abwaschen, einschl. aller erf. Nebenarbeiten und Schutzmaßnahmen.
Menge: 350,000 m²

**4.2.40 Grundierung der Decke und Wände**
Wand- und Deckenflächen mit einer für den
Untergrund geeigneten und dem weiteren Aufbau
erforderlichen Grundierung nach Herstellervorschrift
grundieren.
Menge: 350,000 m²

**4.2.50 Gerüst Treppenkopf**
*** Pauschalposition
Stck. Gerüst Treppenkopf nach Vorschrift
BBG aufbauen, während der Bauzeit vorhalten und abfahren.
Menge: 1,000 psch

**4.2.60 Treviragewebe an Decken-, und Wandflächen**
Treviragewebe an Decken-, und Wandflächen (Treppenkopf vollflächig)
Treviragewebe in Kleber eingebettet
an Decken-, und Wandflächen kleben.
Menge: 150,000 m2

**4.2.70 Putzschäden ausbessern**
Nicht tragfähigen Putz incl. der Dispersionsplastik abschlagen und entsorgen
Putzgrund säubern, vornässen und soweit
erforderlich mit Sprizbewurf versehen.
Fehlstellen fachgerecht mit einem in der Festigkeit und
und Struktur dem vorhandenen  Putz entsprechenden Putzmörtel beiarbeiten inkl. Panzergewebe (4x4 bzw. 6x6).
Putzdicke im Mittel: ca. 20 mm
Menge: 30,000 m²

**4.2.90 Decken-, und Wandflächen**
*** Bedarfsposition ohne GB
Decken-, und Wandflächen
Alte beschädigte Anstriche durch
abbeizen entfernen.Untergrund nachwaschen
und grundieren.
Menge: 60,000 m2

**4.2.100 Teilspachtelung bis 30% der Gesamtfläche**
Decken- und Wandflächen Unebenheiten
beispachteln. Beispachteln von Unebenheiten,
Ausbruchstellen, Lunkern und Rissen mit
verarbeitungsfertiger, gut füllender Leichtspachtelmasse,
emissions- und lösemittelfrei.
Menge: 150,000 m²

**4.2.110 Wandschlitze bis zu einer Breite von 6 cm**
Wandschlitze bis zu einer Breite von 6  cm
nach Verlegung der E-Leitungen
sauber schließen und an den vorhandenen
Wandputz übergangslos angleichen.
Menge: 10,000 m

**4.2.120 Zulage vollflächige Spachtelung**
*** Bedarfsposition ohne GB
Menge: 1,000 m²

**4.2.130 Acryl ziehen**
Fugen zwischen zwei Bauteilen mit Acryl- Fugenmasse versiegeln.
Menge: 200,000 m

**4.2.140 Anstrich Decke u. Wand**
Decken- und Wandflächen Zwischenbeschichtung
und Schlußbeschichtung,  Zwischenbeschichtung und Schlußbeschichtung mit Dispersionsfarbe bis Preisgruppe 2, wasserverdünnbar, lösemittelfrei, diffusionsfähig, Naßabrieb-Klasse 3,  (waschbeständig nach DIN 53778)
Menge: 350,000 m²

**4.2.150 Zulage Vor. Pos. 1.2.140 Anstrich Paneel**
Wandflächen (Paneel), mit Silikatfarbe bis Preisgruppe 2
Höhe ca. 1,20 m
Menge: 150,000 m²

**4.2.160 Zulage Stuck im EG auswaschen und farblich absetzen**
*** Pauschalposition
Menge: 1,000 psch

**4.2.170 Anstrich Zierleiste**
vorhandene Altanstriche reinigen, lose Anstrichsteile entfernen, gründlich schleifen, rohe Holzteile imrägnieren, kleine Löcher und Fehlstellen mit Lackspachtel ausspachteln und mit Alkydharzlack, Farbtöne nach Vorgaben des AG bis Preisgruppe 2, vorstreichen und deckend lackieren
Menge: 120,000 m

**4.2.180 Anstrich WE Türen**
Leistungsbeschreibung:
Wohneingangstüren, einschließlich Türblatt, Zarge, Kassetten und Leisten, gründlich schleifen, schadhafte Stellen ausbessern, spachteln und schleifen.
Grund-, Zwischen- und Schlussbeschichtung mit deckendem Lackanstrich, Farbton gemäß Vorgaben des Auftraggebers, bis Preisgruppe 2.
Kassettenflächen farblich abgesetzt gemäß Farbvorgabe des AG.
Anstrichsystem nach DIN 18363, geeignet für Holzoberflächen im Innenbereich.
Saubere Abklebung und Schutz angrenzender Flächen.

Abrechnungseinheit: Stück (Stk.) pro Tür
Menge: 9,000 Stck

**4.2.190 Zulage Anstrich WE Türrahmen**
Türrahmen inkl. Zierhaube: vorhandene Altanstriche reinigen, lose Anstrichsteile entfernen, gründlich schleifen, rohe Holzteile imrägnieren, kleine Löcher und Fehlstellen mit Lackspachtel ausspachteln und mit Alkydharzlack, Farbtöne nach Vorgaben des AG bis Preisgruppe 2, vorstreichen und deckend lackieren
Menge: 9,000 Stck

**4.2.200 Anstrich WE Türschwelle**
vorhandene Altanstriche reinigen, lose Anstrichsteile entfernen, gründlich schleifen, rohe Holzteile imrägnieren, kleine Löcher und Fehlstellen mit Lackspachtel ausspachteln und mit Alkydharzlack, Farbtöne nach Vorgaben des AG bis Preisgruppe 2, vorstreichen und deckend lackieren
Menge: 12,000 m

**4.2.210 Anstrich Stahltüren**
Stahltüren einschl. Zarge, ca.1,00/2,00 groß,
schleifen,reinigen, Rostschutzanstrich, Zwischen- und
Schlußanstrich mit Alkydharzlackfarbe. bis Preisgruppe 2
Menge: 10,000 m²

**4.2.220 Anstrich Hauseingangstür**
vorhandenen  Altanstrich reinigen, lose Anstrichsteile entfernen, gründlich schleifen, rohe Holzteile imrägnieren, kleine Löcher und Fehlstellen mit Lackspachtel ausspachteln und mit Alkydharzlack, Farbtöne nach Vorgaben des AG bis Preisgruppe 2, vorstreichen und deckend lackieren
Menge: 12,000 m²

**4.2.230 Anstrich Sockelleisten**
vorhandenen  Altanstrich reinigen, lose Anstrichsteile entfernen, gründlich schleifen, rohe Holzteile imrägnieren, kleine Löcher und Fehlstellen mit Lackspachtel ausspachteln und mit Alkydharzlack, Farbtöne nach Vorgaben des AG bis Preisgruppe 2, vorstreichen und deckend lackieren
Menge: 120,000 m

**4.2.240 Anstrich Viertelstäbe**
vorhandenen  Altanstrich reinigen, lose Anstrichsteile entfernen, gründlich schleifen, rohe Holzteile imrägnieren, kleine Löcher und Fehlstellen mit Lackspachtel ausspachteln und mit Alkydharzlack, Farbtöne nach Vorgaben des AG bis Preisgruppe 2, vorstreichen und deckend lackieren
Menge: 145,000 m

**4.2.250 Anstrich Geländer**
Holztreppengeländer inkl. Bischofsmützen: vorhandene Altanstriche reinigen, lose Anstrichsteile entfernen, gründlich schleifen, rohe Holzteile imrägnieren, kleine Löcher und Fehlstellen mit Lackspachtel ausspachteln und mit Alkydharzlack, Farbtöne nach Vorgaben des AG bis Preisgruppe 2, vorstreichen und deckend lackieren
Menge: 40,000 m

**4.2.260 Anstrich Handlauf**
Holzhandlauf: vorhandene Altanstriche reinigen, lose Anstrichsteile entfernen, gründlich schleifen, rohe Holzteile imrägnieren, kleine Löcher und Fehlstellen mit Lackspachtel ausspachteln und mit Alkydharzlack, Farbtöne nach Vorgaben des AG bis Preisgruppe 2, vorstreichen und deckend lackieren
Menge: 40,000 m

**4.2.270 Anstrich Trittstufen**
Trittstufen: vorhandene Altanstriche reinigen, lose Anstrichsteile entfernen, gründlich schleifen, rohe Holzteile imrägnieren, kleine Löcher und Fehlstellen mit Lackspachtel ausspachteln und mit Alkydharzlack, Farbtöne nach Vorgaben des AG
bis Preisgruppe 2, vorstreichen und deckend lackieren
Menge: 85,000 Stk

**4.2.280 Anstrich Setzstufen**
Setztstufe: vorhandene Altanstriche reinigen, lose Anstrichsteile entfernen, gründlich schleifen, rohe Holzteile imrägnieren, kleine Löcher und Fehlstellen mit Lackspachtel ausspachteln und mit Alkydharzlack, Farbtöne nach Vorgaben des AG bis Preisgruppe 2, vorstreichen und deckend lackieren
Menge: 85,000 Stk

**4.2.290 Anstrich Podeste**
Podeste bestehehend aus Haupt- und Zwischenpodest: vorhandene Altanstriche reinigen, lose Anstrichsteile entfernen, gründlich schleifen, rohe Holzteile imrägnieren, kleine Löcher und Fehlstellen mit Lackspachtel ausspachteln und mit Alkydharzlack, Farbtöne nach Vorgaben des AG
bis Preisgruppe 2, vorstreichen und deckend lackieren

Je Stk. Podest ca. 5 m Länge x 0,20 m Breite
Menge: 9,000 Stk

**4.2.300 Abschlußband über Zierleisten**
*** Bedarfsposition ohne GB
Abschlußband über Zierleisten:
Abschlußband über Ziereisten und
Sockelleisten 5 cm breite mit Acryllack erstellen.
Menge: 120,000 m

**4.2.310 Treppenwangen**
Treppenwangen, mit Acryllack streichen.
Menge: 40,000 m

**4.2.320 Stundenlohn Maler**
*** Grundposition ZZ -1.0
Menge: 10,000 Std

**4.2.330 Reinigung TRH**
*** Pauschalposition
*** Grundposition ZZ -1.0
Reinigung desTreppenhauses wärhend der Bauphase inkl. täglichen Abfegen von Geländer und Boden- Stufenflächen. zum Wochenende je zusätzliches absaugen. Nach Fertigstellung aller Arbeiten im Treppenhaus
erfolgt eine Endreinigung.-
Menge: 1,000 psch

#### Abschnitt 4.3 Tischlerarbeiten

**4.3.10 Aufarbeitung Wohnungstüren, Zargen und Bekleidungen**
Aufarbeitung Wohnungseingangstüren

Wohnungstüren einschließlich Türblatt, Zargen und Bekleidungen aufarbeiten und für nachfolgende Malerarbeiten vorbereiten.
Lose Teile befestigen, beschädigte Bereiche ausbessern oder ergänzen, Oberflächen schleifen und instandsetzen, neues Beschichtungssystem (Lack).
Erneuerung Dichtungen und Drückergarnituren.
Fugen schließen, Beschläge demontieren und nach Abschluss wieder montieren.

Ausführung gemäß DIN 18355 „Tischlerarbeiten“.

Abrechnungseinheit: Stück pro Türanlage
Menge: 9,000 Stck

**4.3.20 Reparatur Holzgeländer**
Reparatur Holzgeländer /
Reparatur Geländerfüllungen

Austausch schadhafter Holzfüllungen
Menge: 10,000 lfm

**4.3.30 Aufarbeitung Holzhandläufe**
Aufarbeitung Holzhandläufe

Vorhandene Holzhandläufe und Geländerteile im Treppenhaus aufarbeiten und für nachfolgende Malerarbeiten vorbereiten.
Lose Verbindungen nachleimen oder befestigen, schadhafte Stellen ausbessern, Fehlstellen ergänzen.
Oberflächen schleifen, Kanten glätten und Anschlüsse an Wand oder Pfosten nacharbeiten.
Profilierung und ursprüngliche Form sind beizubehalten.
Ausführung gemäß DIN 18355 „Tischlerarbeiten“.

Abrechnungseinheit: laufender Meter (lfm)
Menge: 40,000 lfm

**4.3.40 Instandsetzung von Sockel- und Zierleisten**
Instandsetzung von Sockel- und Zierleisten

Vorhandene Sockel- und Zierleisten an Wandflächen aufnehmen, reinigen und auf Beschädigungen prüfen.
Schadhafte Bereiche ausbessern, lose Abschnitte nachleimen oder befestigen. Fehlende oder unbrauchbare Teilstücke durch gleichartiges Profilholz ersetzen, anpassen und passgenau einarbeiten.
Fugen schließen, Oberflächen schleifen und für nachfolgende Beschichtungsarbeiten vorbereiten.

Ausführung gemäß: DIN 18355 „Tischlerarbeiten“

Abrechnungseinheit: laufender Meter (lfm)
Menge: 120,000 lfm

#### Abschnitt 4.5 Reinigung und Abnahme

**4.5.10 Bauendreinigung Treppenhaus**
Bauendreinigung Treppenhaus

Reinigung aller sanierten Flächen im Treppenhaus. Entfernung von Staub, Farbspritzern, Abdeckmaterialien. Treppenhaus besenrein und bezugsfertig.

Einheit: pauschal
Menge: 1,000 pau

#### Abschnitt 4.6 Bodenarbeiten, Linoleum ?

*Hinweis: Leistungsbeschreibung*
Bodenarbeiten im Altbautreppenhaus (zweiläufig, ca. 18 m Höhe, 100 Stufen, 4 Zwischenpodeste) zur Erneuerung des Linoleumbelags.
Die Arbeiten sind minimaleingreifend, staubarm und unter laufender Nutzungseinschränkung auszuführen.
Alle Leistungen umfassen Schutz, Ausbau, Untergrundvorbereitung, Neuverlegung und Anpassung an angrenzende Bauteile.

Gesamtleistung auszuführen gemäß:
VOB/C DIN 18365 „Bodenbelagsarbeiten“
DIN 18299 „Allgemeine Regelungen für Bauarbeiten jeder Art“
Vorgaben und Farbkonzept des Auftraggebers

Preisgruppe bis 2

**4.6.10 Schutz- und Vorbereitungsabeiten Holzfußboden**
*** Pauschalposition
*** Bedarfsposition ohne GB
Schutz- und Vorbereitungsabeiten Holzfußboden

Abdecken angrenzender Wandflächen, Geländer, Türzargen und Podestbereiche mit geeigneten Folien und Kantenschutz.
Staubschutzmaßnahmen durch Folienabtrennungen an Zugängen.
Einrichtung einer kleinen Baustelle im Eingangsbereich oder Hof inkl. Schutzabdeckung der Verkehrswege.
Demontage und spätere Wiederanbringung von Sockelleisten, falls vorhanden.

Abrechnungseinheit: pauschal
Menge: 1,000 psch

**4.6.20 Ausbau des vorhandenen Bodenbelags**
*** Bedarfsposition ohne GB
Aufnahme des bestehenden Linoleumbelags auf allen Trittstufen und Podesten.

Ablösen von Kleberresten und Belagsanhaftungen, schonender Umgang mit vorhandenen Untergründen.

Sortenreine Entsorgung des Altbelags und der Klebstoffreste nach geltenden Entsorgungsrichtlinien.

Abrechnungseinheit: m²
Menge: 1,000 m²

**4.6.30 Untergrundvorbereitung**
*** Bedarfsposition ohne GB
Untergrundvorbereitung

Reinigung der Untergründe von Staub, Kleberresten und losen Bestandteilen.
Prüfung auf Ebenheit, Haftzugfestigkeit und Feuchtigkeit gemäß DIN 18365.
Lokales Ausbessern und Spachteln von Schadstellen mit Dispersions- oder Zementspachtelmasse.
Schleifen der Podest- und Stufenflächen zur Herstellung einer belegreifen Oberfläche.

Abrechnungseinheit: m²
Menge: 1,000 m²

**4.6.40 Lieferung und Verlegung Linoleumbodenbelag**
*** Bedarfsposition ohne GB
Lieferung und Verlegung Linoleumbodenbelag

Lieferung und fachgerechte Verlegung von Linoleumbodenbelag auf Treppenstufen und Podesten.
Zuschnitt und Anpassung an Stufenränder, Sockelanschlüsse und Geländerfüße.
Vollflächige Verklebung mit emissionsarmem Klebstoff (EC1-zertifiziert).
Ausführung von Treppenstufen mit vorkonfektionierten Linoleum-Stufenprofilen oder passgenauer Handverlegung.
Stoßstellen passgenau anarbeiten, dicht schließen, Belag blasenfrei verlegen.
Farbe, Qualität und Struktur gemäß Vorgaben des Auftraggebers, Preisgruppe bis 2.

Abrechnungseinheit: m²
Menge: 1,000 m²

**4.6.50 Reinigung und Fertigstellung**
*** Pauschalposition
*** Bedarfsposition ohne GB
Reinigung und Fertigstellung

Entfernen sämtlicher Schutz- und Abdeckmaterialien.
Grobreinigung der Arbeitsbereiche, staubfreier Zustand.
Abnahmefähige Übergabe der Bodenflächen.

Abrechnungseinheit: pauschal
Menge: 1,000 psch

### Bereich 5 Schönebergerstr. 6 Treppenhaus 3 (Aufgang links)

#### Abschnitt 5.1 Baustelleneinrichtung

**5.1.10 Baustelleneinrichtung**
*** Pauschalposition
Baustelleneinrichtung Liefern und Vorhalten aller zur
Ausführung der Arbeiten benötigten Geräte und
Werkzeuge.
Menge: 1,000 psch

**5.1.20 Baustellen WC**
Lieferung und Vorhalten eines Baustellen WCs über die gesamte Bauzeit (3 Treppenhäuser)
Menge: 1,000 St

#### Abschnitt 5.2 Malerarbeiten

**5.2.10 Abdeckarbeiten**
*** Pauschalposition
Filzpappe oder Abdeckvlies liefern und Bodenflächen
abdecken und vor Verschmutzung schützen. Eventuelle
Abklebearbeiten sind in den Preis einzukalkulieren. Nach Abschluss der Arbeiten das Abdeckmaterial aufnehmen und
entsorgen.
Menge: 1,000 psch

**5.2.20 Musterflächen**
*** Pauschalposition
Anfertigen von 3 Musterflächen in Abstimmung mit der Bauleitung.
Menge: 1,000 psch

**5.2.30 Untergrundvorbereitung Decke u. Wand**
Verunreinigungen, Nikotin-, Ruß-, Fettflecken, abwaschen, Verunreinigungen wie Nikotinvrschmutzungen, Ruß-, Fettflecken vollflächig durch geeignete Maßnahmen, fachgerecht abwaschen, einschl. aller erf. Nebenarbeiten und Schutzmaßnahmen.
Menge: 350,000 m²

**5.2.40 Grundierung der Decke und Wände**
Wand- und Deckenflächen mit einer für den
Untergrund geeigneten und dem weiteren Aufbau
erforderlichen Grundierung nach Herstellervorschrift
grundieren.
Menge: 350,000 m²

**5.2.50 Gerüst Treppenkopf**
*** Pauschalposition
Stck. Gerüst Treppenkopf nach Vorschrift
BBG aufbauen, während der Bauzeit vorhalten und abfahren.
Menge: 1,000 psch

**5.2.60 Treviragewebe an Decken-, und Wandflächen**
Treviragewebe an Decken-, und Wandflächen (Treppenkopf vollflächig)
Treviragewebe in Kleber eingebettet
an Decken-, und Wandflächen kleben.
Menge: 150,000 m2

**5.2.70 Putzschäden ausbessern**
Nicht tragfähigen Putz incl. der Dispersionsplastik abschlagen und entsorgen
Putzgrund säubern, vornässen und soweit
erforderlich mit Sprizbewurf versehen.
Fehlstellen fachgerecht mit einem in der Festigkeit und
und Struktur dem vorhandenen  Putz entsprechenden Putzmörtel beiarbeiten inkl. Panzergewebe (4x4 bzw. 6x6).
Putzdicke im Mittel: ca. 20 mm
Menge: 30,000 m²

**5.2.90 Decken-, und Wandflächen**
*** Bedarfsposition ohne GB
Decken-, und Wandflächen
Alte beschädigte Anstriche durch
abbeizen entfernen.Untergrund nachwaschen
und grundieren.
Menge: 60,000 m2

**5.2.100 Teilspachtelung bis 30% der Gesamtfläche**
Decken- und Wandflächen Unebenheiten
beispachteln. Beispachteln von Unebenheiten,
Ausbruchstellen, Lunkern und Rissen mit
verarbeitungsfertiger, gut füllender Leichtspachtelmasse,
emissions- und lösemittelfrei.
Menge: 150,000 m²

**5.2.110 Wandschlitze bis zu einer Breite von 6 cm**
Wandschlitze bis zu einer Breite von 6  cm
nach Verlegung der E-Leitungen
sauber schließen und an den vorhandenen
Wandputz übergangslos angleichen.
Menge: 10,000 m

**5.2.120 Zulage vollflächige Spachtelung**
*** Bedarfsposition ohne GB
Menge: 1,000 m²

**5.2.130 Acryl ziehen**
Fugen zwischen zwei Bauteilen mit Acryl- Fugenmasse versiegeln.
Menge: 200,000 m

**5.2.140 Anstrich Decke u. Wand**
Decken- und Wandflächen Zwischenbeschichtung
und Schlußbeschichtung,  Zwischenbeschichtung und Schlußbeschichtung mit Dispersionsfarbe bis Preisgruppe 2, wasserverdünnbar, lösemittelfrei, diffusionsfähig, Naßabrieb-Klasse 3,  (waschbeständig nach DIN 53778)
Menge: 350,000 m²

**5.2.150 Zulage Vor. Pos. 1.2.140 Anstrich Paneel**
Wandflächen (Paneel), mit Silikatfarbe bis Preisgruppe 2
Höhe ca. 1,20 m
Menge: 150,000 m²

**5.2.160 Zulage Stuck im EG auswaschen und farblich absetzen**
*** Pauschalposition
Menge: 1,000 psch

**5.2.170 Anstrich Zierleiste**
vorhandene Altanstriche reinigen, lose Anstrichsteile entfernen, gründlich schleifen, rohe Holzteile imrägnieren, kleine Löcher und Fehlstellen mit Lackspachtel ausspachteln und mit Alkydharzlack, Farbtöne nach Vorgaben des AG bis Preisgruppe 2, vorstreichen und deckend lackieren
Menge: 120,000 m

**5.2.180 Anstrich WE Türen**
Leistungsbeschreibung:
Wohneingangstüren, einschließlich Türblatt, Zarge, Kassetten und Leisten, gründlich schleifen, schadhafte Stellen ausbessern, spachteln und schleifen.
Grund-, Zwischen- und Schlussbeschichtung mit deckendem Lackanstrich, Farbton gemäß Vorgaben des Auftraggebers, bis Preisgruppe 2.
Kassettenflächen farblich abgesetzt gemäß Farbvorgabe des AG.
Anstrichsystem nach DIN 18363, geeignet für Holzoberflächen im Innenbereich.
Saubere Abklebung und Schutz angrenzender Flächen.

Abrechnungseinheit: Stück (Stk.) pro Tür
Menge: 9,000 Stck

**5.2.190 Zulage Anstrich WE Türrahmen**
Türrahmen inkl. Zierhaube: vorhandene Altanstriche reinigen, lose Anstrichsteile entfernen, gründlich schleifen, rohe Holzteile imrägnieren, kleine Löcher und Fehlstellen mit Lackspachtel ausspachteln und mit Alkydharzlack, Farbtöne nach Vorgaben des AG bis Preisgruppe 2, vorstreichen und deckend lackieren
Menge: 9,000 Stck

**5.2.200 Anstrich WE Türschwelle**
vorhandene Altanstriche reinigen, lose Anstrichsteile entfernen, gründlich schleifen, rohe Holzteile imrägnieren, kleine Löcher und Fehlstellen mit Lackspachtel ausspachteln und mit Alkydharzlack, Farbtöne nach Vorgaben des AG bis Preisgruppe 2, vorstreichen und deckend lackieren
Menge: 12,000 m

**5.2.210 Anstrich Stahltüren**
Stahltüren einschl. Zarge, ca.1,00/2,00 groß,
schleifen,reinigen, Rostschutzanstrich, Zwischen- und
Schlußanstrich mit Alkydharzlackfarbe. bis Preisgruppe 2
Menge: 10,000 m²

**5.2.220 Anstrich Hauseingangstür**
vorhandenen  Altanstrich reinigen, lose Anstrichsteile entfernen, gründlich schleifen, rohe Holzteile imrägnieren, kleine Löcher und Fehlstellen mit Lackspachtel ausspachteln und mit Alkydharzlack, Farbtöne nach Vorgaben des AG bis Preisgruppe 2, vorstreichen und deckend lackieren
Menge: 12,000 m²

**5.2.230 Anstrich Sockelleisten**
vorhandenen  Altanstrich reinigen, lose Anstrichsteile entfernen, gründlich schleifen, rohe Holzteile imrägnieren, kleine Löcher und Fehlstellen mit Lackspachtel ausspachteln und mit Alkydharzlack, Farbtöne nach Vorgaben des AG bis Preisgruppe 2, vorstreichen und deckend lackieren
Menge: 85,000 m

**5.2.240 Anstrich Viertelstäbe**
vorhandenen  Altanstrich reinigen, lose Anstrichsteile entfernen, gründlich schleifen, rohe Holzteile imrägnieren, kleine Löcher und Fehlstellen mit Lackspachtel ausspachteln und mit Alkydharzlack, Farbtöne nach Vorgaben des AG bis Preisgruppe 2, vorstreichen und deckend lackieren
Menge: 145,000 m

**5.2.250 Anstrich Geländer**
Holztreppengeländer inkl. Bischofsmützen: vorhandene Altanstriche reinigen, lose Anstrichsteile entfernen, gründlich schleifen, rohe Holzteile imrägnieren, kleine Löcher und Fehlstellen mit Lackspachtel ausspachteln und mit Alkydharzlack, Farbtöne nach Vorgaben des AG bis Preisgruppe 2, vorstreichen und deckend lackieren
Menge: 40,000 m

**5.2.260 Anstrich Handlauf**
Holzhandlauf: vorhandene Altanstriche reinigen, lose Anstrichsteile entfernen, gründlich schleifen, rohe Holzteile imrägnieren, kleine Löcher und Fehlstellen mit Lackspachtel ausspachteln und mit Alkydharzlack, Farbtöne nach Vorgaben des AG bis Preisgruppe 2, vorstreichen und deckend lackieren
Menge: 40,000 m

**5.2.270 Anstrich Trittstufen**
Trittstufen: vorhandene Altanstriche reinigen, lose Anstrichsteile entfernen, gründlich schleifen, rohe Holzteile imrägnieren, kleine Löcher und Fehlstellen mit Lackspachtel ausspachteln und mit Alkydharzlack, Farbtöne nach Vorgaben des AG
bis Preisgruppe 2, vorstreichen und deckend lackieren
Menge: 85,000 Stk

**5.2.280 Anstrich Setzstufen**
Setztstufe: vorhandene Altanstriche reinigen, lose Anstrichsteile entfernen, gründlich schleifen, rohe Holzteile imrägnieren, kleine Löcher und Fehlstellen mit Lackspachtel ausspachteln und mit Alkydharzlack, Farbtöne nach Vorgaben des AG bis Preisgruppe 2, vorstreichen und deckend lackieren
Menge: 85,000 Stk

**5.2.290 Anstrich Podeste**
Podeste bestehehend aus Haupt- und Zwischenpodest: vorhandene Altanstriche reinigen, lose Anstrichsteile entfernen, gründlich schleifen, rohe Holzteile imrägnieren, kleine Löcher und Fehlstellen mit Lackspachtel ausspachteln und mit Alkydharzlack, Farbtöne nach Vorgaben des AG
bis Preisgruppe 2, vorstreichen und deckend lackieren

Je Stk. Podest ca. 5 m Länge x 0,20 m Breite
Menge: 9,000 Stk

**5.2.300 Abschlußband über Zierleisten ?**
*** Bedarfsposition ohne GB
Abschlußband über Zierleisten:
Abschlußband über Ziereisten und
Sockelleisten 5 cm breite mit Acryllack erstellen.
Menge: 120,000 m

**5.2.310 Treppenwangen**
Treppenwangen, mit Acryllack streichen.
Menge: 40,000 m

**5.2.320 Stundenlohn Maler**
*** Grundposition ZZ -1.0
Menge: 10,000 Std

**5.2.330 Reinigung TRH**
*** Pauschalposition
*** Grundposition ZZ -1.0
Reinigung desTreppenhauses wärhend der Bauphase inkl. täglichen Abfegen von Geländer und Boden- Stufenflächen. zum Wochenende je zusätzliches absaugen. Nach Fertigstellung aller Arbeiten im Treppenhaus
erfolgt eine Endreinigung.-
Menge: 1,000 psch

#### Abschnitt 5.3 Tischlerarbeiten

**5.3.10 Aufarbeitung Wohnungstüren, Zargen und Bekleidungen**
Aufarbeitung Wohnungseingangstüren

Wohnungstüren einschließlich Türblatt, Zargen und Bekleidungen aufarbeiten und für nachfolgende Malerarbeiten vorbereiten.
Lose Teile befestigen, beschädigte Bereiche ausbessern oder ergänzen, Oberflächen schleifen und instandsetzen, neues Beschichtungssystem (Lack).
Erneuerung Dichtungen und Drückergarnituren.
Fugen schließen, Beschläge demontieren und nach Abschluss wieder montieren.

Ausführung gemäß DIN 18355 „Tischlerarbeiten“.

Abrechnungseinheit: Stück pro Türanlage
Menge: 9,000 Stck

**5.3.20 Reparatur Holzgeländer**
Reparatur Holzgeländer /
Reparatur Geländerfüllungen

Austausch schadhafter Holzfüllungen
Menge: 10,000 lfm

**5.3.30 Aufarbeitung Holzhandläufe**
Aufarbeitung Holzhandläufe

Vorhandene Holzhandläufe und Geländerteile im Treppenhaus aufarbeiten und für nachfolgende Malerarbeiten vorbereiten.
Lose Verbindungen nachleimen oder befestigen, schadhafte Stellen ausbessern, Fehlstellen ergänzen.
Oberflächen schleifen, Kanten glätten und Anschlüsse an Wand oder Pfosten nacharbeiten.
Profilierung und ursprüngliche Form sind beizubehalten.
Ausführung gemäß DIN 18355 „Tischlerarbeiten“.

Abrechnungseinheit: laufender Meter (lfm)
Menge: 40,000 lfm

**5.3.40 Instandsetzung von Sockel- und Zierleisten**
Instandsetzung von Sockel- und Zierleisten

Vorhandene Sockel- und Zierleisten an Wandflächen aufnehmen, reinigen und auf Beschädigungen prüfen.
Schadhafte Bereiche ausbessern, lose Abschnitte nachleimen oder befestigen. Fehlende oder unbrauchbare Teilstücke durch gleichartiges Profilholz ersetzen, anpassen und passgenau einarbeiten.
Fugen schließen, Oberflächen schleifen und für nachfolgende Beschichtungsarbeiten vorbereiten.

Ausführung gemäß: DIN 18355 „Tischlerarbeiten“

Abrechnungseinheit: laufender Meter (lfm)
Menge: 120,000 lfm

#### Abschnitt 5.5 Reinigung und Abnahme

**5.5.10 Bauendreinigung Treppenhaus**
Bauendreinigung Treppenhaus

Reinigung aller sanierten Flächen im Treppenhaus. Entfernung von Staub, Farbspritzern, Abdeckmaterialien. Treppenhaus besenrein und bezugsfertig.

Einheit: pauschal
Menge: 1,000 pau

#### Abschnitt 5.6 Bodenarbeiten, Linoleum ?

*Hinweis: Leistungsbeschreibung*
Bodenarbeiten im Altbautreppenhaus (zweiläufig, ca. 18 m Höhe, 100 Stufen, 4 Zwischenpodeste) zur Erneuerung des Linoleumbelags.
Die Arbeiten sind minimaleingreifend, staubarm und unter laufender Nutzungseinschränkung auszuführen.
Alle Leistungen umfassen Schutz, Ausbau, Untergrundvorbereitung, Neuverlegung und Anpassung an angrenzende Bauteile.

Gesamtleistung auszuführen gemäß:
VOB/C DIN 18365 „Bodenbelagsarbeiten“
DIN 18299 „Allgemeine Regelungen für Bauarbeiten jeder Art“
Vorgaben und Farbkonzept des Auftraggebers

Preisgruppe bis 2

**5.6.10 Schutz- und Vorbereitungsabeiten Holzfußboden**
*** Pauschalposition
*** Bedarfsposition ohne GB
Schutz- und Vorbereitungsabeiten Holzfußboden

Abdecken angrenzender Wandflächen, Geländer, Türzargen und Podestbereiche mit geeigneten Folien und Kantenschutz.
Staubschutzmaßnahmen durch Folienabtrennungen an Zugängen.
Einrichtung einer kleinen Baustelle im Eingangsbereich oder Hof inkl. Schutzabdeckung der Verkehrswege.
Demontage und spätere Wiederanbringung von Sockelleisten, falls vorhanden.

Abrechnungseinheit: pauschal
Menge: 1,000 psch

**5.6.20 Ausbau des vorhandenen Bodenbelags**
*** Bedarfsposition ohne GB
Aufnahme des bestehenden Linoleumbelags auf allen Trittstufen und Podesten.

Ablösen von Kleberresten und Belagsanhaftungen, schonender Umgang mit vorhandenen Untergründen.

Sortenreine Entsorgung des Altbelags und der Klebstoffreste nach geltenden Entsorgungsrichtlinien.

Abrechnungseinheit: m²
Menge: 1,000 m²

**5.6.30 Untergrundvorbereitung**
*** Bedarfsposition ohne GB
Untergrundvorbereitung

Reinigung der Untergründe von Staub, Kleberresten und losen Bestandteilen.
Prüfung auf Ebenheit, Haftzugfestigkeit und Feuchtigkeit gemäß DIN 18365.
Lokales Ausbessern und Spachteln von Schadstellen mit Dispersions- oder Zementspachtelmasse.
Schleifen der Podest- und Stufenflächen zur Herstellung einer belegreifen Oberfläche.

Abrechnungseinheit: m²
Menge: 1,000 m²

**5.6.40 Lieferung und Verlegung Linoleumbodenbelag**
*** Bedarfsposition ohne GB
Lieferung und Verlegung Linoleumbodenbelag

Lieferung und fachgerechte Verlegung von Linoleumbodenbelag auf Treppenstufen und Podesten.
Zuschnitt und Anpassung an Stufenränder, Sockelanschlüsse und Geländerfüße.
Vollflächige Verklebung mit emissionsarmem Klebstoff (EC1-zertifiziert).
Ausführung von Treppenstufen mit vorkonfektionierten Linoleum-Stufenprofilen oder passgenauer Handverlegung.
Stoßstellen passgenau anarbeiten, dicht schließen, Belag blasenfrei verlegen.
Farbe, Qualität und Struktur gemäß Vorgaben des Auftraggebers, Preisgruppe bis 2.

Abrechnungseinheit: m²
Menge: 1,000 m²

**5.6.50 Reinigung und Fertigstellung**
*** Pauschalposition
*** Bedarfsposition ohne GB
Reinigung und Fertigstellung

Entfernen sämtlicher Schutz- und Abdeckmaterialien.
Grobreinigung der Arbeitsbereiche, staubfreier Zustand.
Abnahmefähige Übergabe der Bodenflächen.

Abrechnungseinheit: pauschal
Menge: 1,000 psch

### Bereich 6 Schönebergerstr. 6 Treppenhaus 4 (Aufgang rechts)

#### Abschnitt 6.1 Baustelleneinrichtung

**6.1.10 Baustelleneinrichtung**
*** Pauschalposition
Baustelleneinrichtung Liefern und Vorhalten aller zur
Ausführung der Arbeiten benötigten Geräte und
Werkzeuge.
Menge: 1,000 psch

**6.1.20 Baustellen WC**
Lieferung und Vorhalten eines Baustellen WCs über die gesamte Bauzeit (3 Treppenhäuser)
Menge: 1,000 St

#### Abschnitt 6.2 Malerarbeiten

**6.2.10 Abdeckarbeiten**
*** Pauschalposition
Filzpappe oder Abdeckvlies liefern und Bodenflächen
abdecken und vor Verschmutzung schützen. Eventuelle
Abklebearbeiten sind in den Preis einzukalkulieren. Nach Abschluss der Arbeiten das Abdeckmaterial aufnehmen und
entsorgen.
Menge: 1,000 psch

**6.2.20 Musterflächen**
*** Pauschalposition
Anfertigen von 3 Musterflächen in Abstimmung mit der Bauleitung.
Menge: 1,000 psch

**6.2.30 Untergrundvorbereitung Decke u. Wand**
Verunreinigungen, Nikotin-, Ruß-, Fettflecken, abwaschen, Verunreinigungen wie Nikotinvrschmutzungen, Ruß-, Fettflecken vollflächig durch geeignete Maßnahmen, fachgerecht abwaschen, einschl. aller erf. Nebenarbeiten und Schutzmaßnahmen.
Menge: 350,000 m²

**6.2.40 Grundierung der Decke und Wände**
Wand- und Deckenflächen mit einer für den
Untergrund geeigneten und dem weiteren Aufbau
erforderlichen Grundierung nach Herstellervorschrift
grundieren.
Menge: 350,000 m²

**6.2.50 Gerüst Treppenkopf**
*** Pauschalposition
Stck. Gerüst Treppenkopf nach Vorschrift
BBG aufbauen, während der Bauzeit vorhalten und abfahren.
Menge: 1,000 psch

**6.2.60 Treviragewebe an Decken-, und Wandflächen**
Treviragewebe an Decken-, und Wandflächen (Treppenkopf vollflächig)
Treviragewebe in Kleber eingebettet
an Decken-, und Wandflächen kleben.
Menge: 150,000 m2

**6.2.70 Putzschäden ausbessern**
Nicht tragfähigen Putz incl. der Dispersionsplastik abschlagen und entsorgen
Putzgrund säubern, vornässen und soweit
erforderlich mit Sprizbewurf versehen.
Fehlstellen fachgerecht mit einem in der Festigkeit und
und Struktur dem vorhandenen  Putz entsprechenden Putzmörtel beiarbeiten inkl. Panzergewebe (4x4 bzw. 6x6).
Putzdicke im Mittel: ca. 20 mm
Menge: 30,000 m²

**6.2.90 Decken-, und Wandflächen**
*** Bedarfsposition ohne GB
Decken-, und Wandflächen
Alte beschädigte Anstriche durch
abbeizen entfernen.Untergrund nachwaschen
und grundieren.
Menge: 60,000 m2

**6.2.100 Teilspachtelung bis 30% der Gesamtfläche**
Decken- und Wandflächen Unebenheiten
beispachteln. Beispachteln von Unebenheiten,
Ausbruchstellen, Lunkern und Rissen mit
verarbeitungsfertiger, gut füllender Leichtspachtelmasse,
emissions- und lösemittelfrei.
Menge: 150,000 m²

**6.2.110 Wandschlitze bis zu einer Breite von 6 cm**
Wandschlitze bis zu einer Breite von 6  cm
nach Verlegung der E-Leitungen
sauber schließen und an den vorhandenen
Wandputz übergangslos angleichen.
Menge: 10,000 m

**6.2.120 Zulage vollflächige Spachtelung**
*** Bedarfsposition ohne GB
Menge: 1,000 m²

**6.2.130 Acryl ziehen**
Fugen zwischen zwei Bauteilen mit Acryl- Fugenmasse versiegeln.
Menge: 200,000 m

**6.2.140 Anstrich Decke u. Wand**
Decken- und Wandflächen Zwischenbeschichtung
und Schlußbeschichtung,  Zwischenbeschichtung und Schlußbeschichtung mit Dispersionsfarbe bis Preisgruppe 2, wasserverdünnbar, lösemittelfrei, diffusionsfähig, Naßabrieb-Klasse 3,  (waschbeständig nach DIN 53778)
Menge: 350,000 m²

**6.2.150 Zulage Vor. Pos. 1.2.140 Anstrich Paneel**
Wandflächen (Paneel), mit Silikatfarbe bis Preisgruppe 2
Höhe ca. 1,20 m
Menge: 150,000 m²

**6.2.160 Zulage Stuck im EG auswaschen und farblich absetzen**
*** Pauschalposition
Menge: 1,000 psch

**6.2.170 Anstrich Zierleiste**
vorhandene Altanstriche reinigen, lose Anstrichsteile entfernen, gründlich schleifen, rohe Holzteile imrägnieren, kleine Löcher und Fehlstellen mit Lackspachtel ausspachteln und mit Alkydharzlack, Farbtöne nach Vorgaben des AG bis Preisgruppe 2, vorstreichen und deckend lackieren
Menge: 120,000 m

**6.2.180 Anstrich WE Türen**
Leistungsbeschreibung:
Wohneingangstüren, einschließlich Türblatt, Zarge, Kassetten und Leisten, gründlich schleifen, schadhafte Stellen ausbessern, spachteln und schleifen.
Grund-, Zwischen- und Schlussbeschichtung mit deckendem Lackanstrich, Farbton gemäß Vorgaben des Auftraggebers, bis Preisgruppe 2.
Kassettenflächen farblich abgesetzt gemäß Farbvorgabe des AG.
Anstrichsystem nach DIN 18363, geeignet für Holzoberflächen im Innenbereich.
Saubere Abklebung und Schutz angrenzender Flächen.

Abrechnungseinheit: Stück (Stk.) pro Tür
Menge: 10,000 Stck

**6.2.190 Zulage Anstrich WE Türrahmen**
Türrahmen inkl. Zierhaube: vorhandene Altanstriche reinigen, lose Anstrichsteile entfernen, gründlich schleifen, rohe Holzteile imrägnieren, kleine Löcher und Fehlstellen mit Lackspachtel ausspachteln und mit Alkydharzlack, Farbtöne nach Vorgaben des AG bis Preisgruppe 2, vorstreichen und deckend lackieren
Menge: 10,000 Stck

**6.2.200 Anstrich WE Türschwelle**
vorhandene Altanstriche reinigen, lose Anstrichsteile entfernen, gründlich schleifen, rohe Holzteile imrägnieren, kleine Löcher und Fehlstellen mit Lackspachtel ausspachteln und mit Alkydharzlack, Farbtöne nach Vorgaben des AG bis Preisgruppe 2, vorstreichen und deckend lackieren
Menge: 15,000 m

**6.2.210 Anstrich Stahltüren**
Stahltüren einschl. Zarge, ca.1,00/2,00 groß,
schleifen,reinigen, Rostschutzanstrich, Zwischen- und
Schlußanstrich mit Alkydharzlackfarbe. bis Preisgruppe 2
Menge: 10,000 m²

**6.2.220 Anstrich Hauseingangstür**
vorhandenen  Altanstrich reinigen, lose Anstrichsteile entfernen, gründlich schleifen, rohe Holzteile imrägnieren, kleine Löcher und Fehlstellen mit Lackspachtel ausspachteln und mit Alkydharzlack, Farbtöne nach Vorgaben des AG bis Preisgruppe 2, vorstreichen und deckend lackieren
Menge: 12,000 m²

**6.2.230 Anstrich Sockelleisten**
vorhandenen  Altanstrich reinigen, lose Anstrichsteile entfernen, gründlich schleifen, rohe Holzteile imrägnieren, kleine Löcher und Fehlstellen mit Lackspachtel ausspachteln und mit Alkydharzlack, Farbtöne nach Vorgaben des AG bis Preisgruppe 2, vorstreichen und deckend lackieren
Menge: 85,000 m

**6.2.240 Anstrich Viertelstäbe**
vorhandenen  Altanstrich reinigen, lose Anstrichsteile entfernen, gründlich schleifen, rohe Holzteile imrägnieren, kleine Löcher und Fehlstellen mit Lackspachtel ausspachteln und mit Alkydharzlack, Farbtöne nach Vorgaben des AG bis Preisgruppe 2, vorstreichen und deckend lackieren
Menge: 145,000 m

**6.2.250 Anstrich Geländer**
Holztreppengeländer inkl. Bischofsmützen: vorhandene Altanstriche reinigen, lose Anstrichsteile entfernen, gründlich schleifen, rohe Holzteile imrägnieren, kleine Löcher und Fehlstellen mit Lackspachtel ausspachteln und mit Alkydharzlack, Farbtöne nach Vorgaben des AG bis Preisgruppe 2, vorstreichen und deckend lackieren
Menge: 40,000 m

**6.2.260 Anstrich Handlauf**
Holzhandlauf: vorhandene Altanstriche reinigen, lose Anstrichsteile entfernen, gründlich schleifen, rohe Holzteile imrägnieren, kleine Löcher und Fehlstellen mit Lackspachtel ausspachteln und mit Alkydharzlack, Farbtöne nach Vorgaben des AG bis Preisgruppe 2, vorstreichen und deckend lackieren
Menge: 40,000 m

**6.2.270 Anstrich Trittstufen**
Trittstufen: vorhandene Altanstriche reinigen, lose Anstrichsteile entfernen, gründlich schleifen, rohe Holzteile imrägnieren, kleine Löcher und Fehlstellen mit Lackspachtel ausspachteln und mit Alkydharzlack, Farbtöne nach Vorgaben des AG
bis Preisgruppe 2, vorstreichen und deckend lackieren
Menge: 85,000 Stk

**6.2.280 Anstrich Setzstufen**
Setztstufe: vorhandene Altanstriche reinigen, lose Anstrichsteile entfernen, gründlich schleifen, rohe Holzteile imrägnieren, kleine Löcher und Fehlstellen mit Lackspachtel ausspachteln und mit Alkydharzlack, Farbtöne nach Vorgaben des AG bis Preisgruppe 2, vorstreichen und deckend lackieren
Menge: 85,000 Stk

**6.2.290 Anstrich Podeste**
Podeste bestehehend aus Haupt- und Zwischenpodest: vorhandene Altanstriche reinigen, lose Anstrichsteile entfernen, gründlich schleifen, rohe Holzteile imrägnieren, kleine Löcher und Fehlstellen mit Lackspachtel ausspachteln und mit Alkydharzlack, Farbtöne nach Vorgaben des AG
bis Preisgruppe 2, vorstreichen und deckend lackieren

Je Stk. Podest ca. 5 m Länge x 0,20 m Breite
Menge: 10,000 Stk

**6.2.300 Abschlußband über Zierleisten**
*** Bedarfsposition ohne GB
Abschlußband über Zierleisten:
Abschlußband über Ziereisten und
Sockelleisten 5 cm breite mit Acryllack erstellen.
Menge: 120,000 m

**6.2.310 Treppenwangen**
Treppenwangen, mit Acryllack streichen.
Menge: 40,000 m

**6.2.320 Stundenlohn Maler**
*** Grundposition ZZ -1.0
Menge: 10,000 Std

**6.2.330 Reinigung TRH**
*** Pauschalposition
*** Grundposition ZZ -1.0
Reinigung desTreppenhauses wärhend der Bauphase inkl. täglichen Abfegen von Geländer und Boden- Stufenflächen. zum Wochenende je zusätzliches absaugen. Nach Fertigstellung aller Arbeiten im Treppenhaus
erfolgt eine Endreinigung.-
Menge: 1,000 psch

#### Abschnitt 6.3 Tischlerarbeiten

**6.3.10 Aufarbeitung Wohnungstüren, Zargen und Bekleidungen**
Aufarbeitung Wohnungseingangstüren

Wohnungstüren einschließlich Türblatt, Zargen und Bekleidungen aufarbeiten und für nachfolgende Malerarbeiten vorbereiten.
Lose Teile befestigen, beschädigte Bereiche ausbessern oder ergänzen, Oberflächen schleifen und instandsetzen, neues Beschichtungssystem (Lack).
Erneuerung Dichtungen und Drückergarnituren.
Fugen schließen, Beschläge demontieren und nach Abschluss wieder montieren.

Ausführung gemäß DIN 18355 „Tischlerarbeiten“.

Abrechnungseinheit: Stück pro Türanlage
Menge: 10,000 Stck

**6.3.20 Reparatur Holzgeländer**
Reparatur Holzgeländer /
Reparatur Geländerfüllungen

Austausch schadhafter Holzfüllungen
Menge: 10,000 lfm

**6.3.30 Aufarbeitung Holzhandläufe**
Aufarbeitung Holzhandläufe

Vorhandene Holzhandläufe und Geländerteile im Treppenhaus aufarbeiten und für nachfolgende Malerarbeiten vorbereiten.
Lose Verbindungen nachleimen oder befestigen, schadhafte Stellen ausbessern, Fehlstellen ergänzen.
Oberflächen schleifen, Kanten glätten und Anschlüsse an Wand oder Pfosten nacharbeiten.
Profilierung und ursprüngliche Form sind beizubehalten.
Ausführung gemäß DIN 18355 „Tischlerarbeiten“.

Abrechnungseinheit: laufender Meter (lfm)
Menge: 40,000 lfm

**6.3.40 Instandsetzung von Sockel- und Zierleisten**
Instandsetzung von Sockel- und Zierleisten

Vorhandene Sockel- und Zierleisten an Wandflächen aufnehmen, reinigen und auf Beschädigungen prüfen.
Schadhafte Bereiche ausbessern, lose Abschnitte nachleimen oder befestigen. Fehlende oder unbrauchbare Teilstücke durch gleichartiges Profilholz ersetzen, anpassen und passgenau einarbeiten.
Fugen schließen, Oberflächen schleifen und für nachfolgende Beschichtungsarbeiten vorbereiten.

Ausführung gemäß: DIN 18355 „Tischlerarbeiten“

Abrechnungseinheit: laufender Meter (lfm)
Menge: 120,000 lfm

#### Abschnitt 6.5 Reinigung und Abnahme

**6.5.10 Bauendreinigung Treppenhaus**
Bauendreinigung Treppenhaus

Reinigung aller sanierten Flächen im Treppenhaus. Entfernung von Staub, Farbspritzern, Abdeckmaterialien. Treppenhaus besenrein und bezugsfertig.

Einheit: pauschal
Menge: 1,000 pau

#### Abschnitt 6.6 Bodenarbeiten, Linoleum ?

*Hinweis: Leistungsbeschreibung*
Bodenarbeiten im Altbautreppenhaus (zweiläufig, ca. 18 m Höhe, 100 Stufen, 4 Zwischenpodeste) zur Erneuerung des Linoleumbelags.
Die Arbeiten sind minimaleingreifend, staubarm und unter laufender Nutzungseinschränkung auszuführen.
Alle Leistungen umfassen Schutz, Ausbau, Untergrundvorbereitung, Neuverlegung und Anpassung an angrenzende Bauteile.

Gesamtleistung auszuführen gemäß:
VOB/C DIN 18365 „Bodenbelagsarbeiten“
DIN 18299 „Allgemeine Regelungen für Bauarbeiten jeder Art“
Vorgaben und Farbkonzept des Auftraggebers

Preisgruppe bis 2

**6.6.10 Schutz- und Vorbereitungsabeiten Holzfußboden**
*** Pauschalposition
*** Bedarfsposition ohne GB
Schutz- und Vorbereitungsabeiten Holzfußboden

Abdecken angrenzender Wandflächen, Geländer, Türzargen und Podestbereiche mit geeigneten Folien und Kantenschutz.
Staubschutzmaßnahmen durch Folienabtrennungen an Zugängen.
Einrichtung einer kleinen Baustelle im Eingangsbereich oder Hof inkl. Schutzabdeckung der Verkehrswege.
Demontage und spätere Wiederanbringung von Sockelleisten, falls vorhanden.

Abrechnungseinheit: pauschal
Menge: 1,000 psch

**6.6.20 Ausbau des vorhandenen Bodenbelags**
*** Bedarfsposition ohne GB
Aufnahme des bestehenden Linoleumbelags auf allen Trittstufen und Podesten.

Ablösen von Kleberresten und Belagsanhaftungen, schonender Umgang mit vorhandenen Untergründen.

Sortenreine Entsorgung des Altbelags und der Klebstoffreste nach geltenden Entsorgungsrichtlinien.

Abrechnungseinheit: m²
Menge: 1,000 m²

**6.6.30 Untergrundvorbereitung**
*** Bedarfsposition ohne GB
Untergrundvorbereitung

Reinigung der Untergründe von Staub, Kleberresten und losen Bestandteilen.
Prüfung auf Ebenheit, Haftzugfestigkeit und Feuchtigkeit gemäß DIN 18365.
Lokales Ausbessern und Spachteln von Schadstellen mit Dispersions- oder Zementspachtelmasse.
Schleifen der Podest- und Stufenflächen zur Herstellung einer belegreifen Oberfläche.

Abrechnungseinheit: m²
Menge: 1,000 m²

**6.6.40 Lieferung und Verlegung Linoleumbodenbelag**
*** Bedarfsposition ohne GB
Lieferung und Verlegung Linoleumbodenbelag

Lieferung und fachgerechte Verlegung von Linoleumbodenbelag auf Treppenstufen und Podesten.
Zuschnitt und Anpassung an Stufenränder, Sockelanschlüsse und Geländerfüße.
Vollflächige Verklebung mit emissionsarmem Klebstoff (EC1-zertifiziert).
Ausführung von Treppenstufen mit vorkonfektionierten Linoleum-Stufenprofilen oder passgenauer Handverlegung.
Stoßstellen passgenau anarbeiten, dicht schließen, Belag blasenfrei verlegen.
Farbe, Qualität und Struktur gemäß Vorgaben des Auftraggebers, Preisgruppe bis 2.

Abrechnungseinheit: m²
Menge: 1,000 m²

**6.6.50 Reinigung und Fertigstellung**
*** Pauschalposition
*** Bedarfsposition ohne GB
Reinigung und Fertigstellung

Entfernen sämtlicher Schutz- und Abdeckmaterialien.
Grobreinigung der Arbeitsbereiche, staubfreier Zustand.
Abnahmefähige Übergabe der Bodenflächen.

Abrechnungseinheit: pauschal
Menge: 1,000 psch
